# Energetische Sanierung Vorderhaus und Quergebäude
Angebotsaufforderung (GAEB DA XML 3.2, DA83)
Projekt: 17728
Währung: EUR
Nebenangebote zugelassen: ja
Vergabeart: Freihändige Vergabe
Ausführungsbeginn: 13.03.2026
Ausführungsende: 31.10.2026
Auftraggeber: Covivio Quadriga 48. GmbH, c/o Covivio Immobilien GmbH, Essener Straße 66, 46047 Oberhausen
Erstellt mit: GXML Toolbox V3.3 R20230829, iTWO_64 V24.0.454, 12.02.2026

## A)
A) ALLGEMEINE VERTRAGSBEDINGUNGEN
====================================
A1) ALLGEMEINES

Dem Leistungsverzeichnis liegen die "Zusätzlichen Vertragsbedingungen für die Ausführung von Bauleistungen (Z-VOB/B)" der Covivio Immobilien GmbH in der aktuellen Fassung zugrunde.  Für sich auf dieses Leistungsverzeichnis beziehende Beauftragungen gelten die Vertragsbedingungen in jedem Einzelfall als vereinbart. Sofern zukünftig als Ersatz für die aktuell gültigen Z-VOB/B mit dem Auftragnehmer (AN) neue Z-VOB/B vereinbart werden, gelten für nach Gültigkeitsbeginn die neuen Z-VOB/B beauftragte Leistungen ausschließlich die neuen Z-VOB/B.  Für in diesem Leistungsverzeichnis ausgeführten Leistungen gelten, ergänzend zu den jeweiligen Leistungspositionen bei eventuellen Widersprüchen in nachstehend Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind.  Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Abteilung Einkauf des AG ein schriftliches Angebot einzureichen und eine gesonderte Vereinbarung zu treffen. In die Einheitspreise sind sämtliche Kosten wie Lohn-, Material- und Nebenkosten, hierzu zählen auch erforderliche Hygieneschutzartikel, einzukalkulieren. Hierzu gehören unter anderem:

1. Koordination / Terminabsprache(n) mit dem(den) Mieter(n) / Kundenbetreuer(n) / Bauleiter(n)
2. Fahrt- und Transportkosten
3. Tarifliche Zulagen wie beispielsweise für Schmutz, Staub oder ekelerregende Arbeiten
4. Abdecken von Einrichtungsgegenständen zum Schutz vor Beschädigung und Verschmutzung
5. Besenreine Säuberung der Arbeitsbereiche. Hierzu gehört auch die Beseitigung von Verunreinigungen des Treppenhauses oder der Hauszuwegungen, Ausbau und Abtransport sowie die ordnungsgemäße Entsorgung, einschließlich Kippgebühren sämtlichen Bauschutts und schadhafter Bauteile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der AN jedem Dritten aufzuerlegen, dessen er sich zur Erfüllung dieser Pflichten bedient.  Das Leistungsverzeichnis darf weder ganz noch teilweise oder in irgendeiner Form Dritten entgeltlich oder unentgeltlich zugänglich gemacht werden.

## B)
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, wie beispielsweise. für den Umgang mit Asbest, PAK, und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

C1) Allgemeines

Die nachfolgend aufgeführten Leistungen sind nach DIN-/VDE-Bestimmungen, TAB und den Sonderbestimmungen des zuständigen EVU auszuführen. Bei der Herstellung von Bausteckdosen oder Bauanschlüssen ist die VDE 0100 Teil 704 einzuhalten. Für die sachgemäße Anwendung und Beachtung der Unfallverhütungsvorschriften, der Schutz- und Sicherheitsbestimmungen sowie den Vorschriften der Berufsgenossenschaft, hat der Auftragnehmer Sorge zu tragen. Materialien ohne Prüf- oder Gütezeichen sind von der Verwendung ausgeschlossen.
Der Auftragnehmer hat sich vor Arbeitsbeginn über Art und Umfang der beschriebenen Leistungen sowie über etwaige Schwierigkeiten eigenverantwortlich zu informieren.

C1.1.)
Objektkurzbeschreibung
Das Grundstück Berliner Straße 26 befindet sich im Ortsteil 13189 Berlin-Pankow, Zur Orientierung ist diesen Ausschreibungsunterlagen ein Lageplan (M 1:1000) beigefügt. Zufahrts-, Zuwegungs- und Materiallagermöglichkeiten sind vorhanden, können jedoch eingeschränkt sein.

C1.2.)
Projektkurzbeschreibung
Zur Ausführung im Jahr 2026 ist die energetische Komplettsanierung und Modernisierung von Vorderhaus und Quergebäude mit Einrüstung der Fassaden, Austausch der Fenster, Türen und Tore, Außendämmung der Fassaden, Ertüchtigung der Bestandsinstallation sowie Neugestaltung der beiden Außenflächen Zwischenhof und Garten, mit einer Gesamtfläche von knapp tausend Quadratmeter.

C2) Produktvorgaben

Für die Einheitspreiskalkulation der aufgeführten Einzelpositionen sind ausschließlich folgende Produkte beziehungsweise Fabrikate heranzuziehen:

- Verteilung und Zählerschrank: ABB, Striebel und John
- Automaten und Sicherungen: ABB
- Treppenhausautomat: ABB, Eltako, Theben
- Feuchtraumwannenleuchte: Ledvance DP VAL
- Sensorleuchte: Steinel RS PRO LED S1 NW
- Treppenhausleuchte: Ledvance SURFACE CIRCULAR 400 SENSOR 24W 830
- Kellerleuchte: RED 5610-20-0007 LED ISO-Ovalleuchte 12W
- Leuchtmittel: Osram LED STAR CLASSIC A 60 8 W/827 E27 CL

C3) Altgerätedemontage

Die alten Zählertafeln werden durch Verteilungen ersetzt und sind fachgerecht gemäß Kreislaufwirtschafts-Abfallgesetz einer stofflichen Verwertung zuzuführen.Die Stromversorgung der einzelnen Mieteinheiten muss jederzeit gewährleistet sein.

C4) Zähleranlage

Der Zählerschrank ist mit kompl. Verdrahtung und Bestückung, gemäß den TAB des örtl. EVU (Zählerverdrahtung, Stromschiene, SH-Schalter, Überspannungsschutz Typ1, Kommunikationsfeld, Abgangsklemmen, Abdeckungen, Automaten/FI für den Allgemeinstrom, Automaten/FI für die Antennenanlage Treppenhausautomat, Verdrahtungsarbeiten, etc.) zu liefern und zu montieren. Die Bearbeitung der Zähleranträge sowie die Zählermontage gehört ebenfalls zum Leistungsumfang. Die Zählerstände der alten Zähler sind einschl. Zählernummer schriftl. zu dokumentieren. Der Aufwand zur Abstimmung erforderlicher Mietertermine sind in die Einheitspreise der aufgeführten Positionen einzukalkulieren und wird nicht gesondert vergütet.

C5) Zuleitungen

Die Wohnugszuleitungen sind in 5 x 16mm² auszuführen. In die Einheitspreise sind das Verlegen im Steigeschlitz, Installationsrohr oder-kanal sowie Klemmarbeiten einzukalkulieren..Alle übrigen Leitungsquerschnitte (3 x 1,5 mm², 5 x 1,5 mm², etc.) sind in die  Einheitspreise der entsprechenden Positionen bzw. Brennstellen einzukalkulieren. Die vorhandenen Stromkreiszuleitungen der Wohnungen sind vom alten Zählerschrank bis zur neuen Wohnungsunterverteilung zu installieren. Die Verbindung der alten/neuen Leitungen ist mit Quetschverbinder und Schrumpfschlauch auszuführen. Eine Verbindung der Leitungen in a. P. FR Abzweigdosen ist nicht zulässig.

C6) Unterverteilung

Die Wohnungen erhalten neue Unterverteilungen. Die Unterverteilungen sind in Absprache mit der Fachbauleitung des AN im Bereich der Wohnungseingangstüren zu montieren. Die Unterverteilungen sind zweireihig auf Putz mit Tür auszuführen und wie folgt zu bestücken:

- 2 Stück FI 4-pol. 40A / 0,03A
- 9 Stück Automaten 16 A/B
- 3 Stück Automaten 10 A/B
- 3 Stück Automaten 32 A/B (wenn Durchlauferhitzer installiert werden)
- 3 Stück Automaten 32 A/B Vorsicherung FI-Schutzschalter

Ist bereits ein neuer Zählerplatz im Schrank in einer bereits modernisierten Wohnung installiert, so wird das Zählerfeld demontiert und ein zum Hersteller passendes Verteilerfeld zu installieren.

C7) Brennstellen

C7.1) Brennstelle Mieterkeller

Die Mieterkeller erhalten eine Stromkreiszuleitung aus dem Zählerplatz für die Wohnung. In die Brennstelle sind Stromkreiszuleitung aus der Wohnungsunterverteilung, Schalter-Steckdosenkombination, Schiffsarmatur einschl. Leuchtmittel, Abzweigdose, Installationsrohr oder -kanal sowie die Verbindungsleitung einzukalkulieren.

C7.2) Brennstelle Kellerbeleuchtung

Die Beleuchtung in den Kellergängen ist neu zu installieren. Zu kalkulieren ist eine Wechselschaltung von Kellereingang bis Hofausgang mit vier Schiffsarmaturen. Für den Hausanschlussraum ist eine neue Beleuchtung mit einer LED-Langfeldleuchte und einer Schalter-Steckdosenkombination zu installieren. Die Stichflure sind mit Ausschaltungen und Schiffsarmaturen auszustatten.
In die Brennstelle sind Schalter, Schiffsarmaturen einschl. Leuchtmittel, Abzweigdose, Installationsrohr oder -kanal sowie Stromkreiszuleitung einzukalkulieren.

C7.3) Brennstelle Hausnummernleuchten

In die Brennstelle sind Stromkreiszuleitung, Leuchtmittel und Kabelschutzrohre einzukalkulieren.

C7.4) Brennstelle Sprechanlage

Der Netzteileinbau sowie das einverdrahten der neuen Türstation und Sprechgeräte innerhalb der Wohnung sind in die Brennstelle einzukalkulieren.

C7.5) Brennstelle Sprechanlagenleitung

Für die neue Videogegensprechanlage ist ein Leitungsnetz in Postleitung IY(ST)Y 2x2x0,6 zu installieren. In die Brennstelle sind die Schalterdosen in entsprechender Anzahl, die Leitungsführung bis zur Türstation, das kompl. Leitungsnetz einschl. Kleinschlitze, die erforderlichen Stemmarbeiten sowie die Klingeltaster mit Namensfeld und Abdeckrahmen einzukalkulieren.

C7.6) Brennstelle Treppenhausbeleuchtung

Die Treppenhausbeleuchtung ist neu zu installieren. In die Brennstelle sind die erforderlichen Schalterdosen, beleuchtete Unterputztaster mit Abdeckrahmen, das kompl. Leitungsnetz einschl. Schlitze und die erforderlichen Stemmarbeiten einzukalkulieren. Die Übernahme vorhandener Leitungen ist nicht zulässig.

C8) Fernmelde- und Sprechanlagenleitungen

Die Fernmeldeleitungen sind vom APL (bzw. der zukünftigen und mit der Bauleitung abgestimmten Position) bis zur TAE-Dose zu verlegen. Die TAE-Dose wird in der Mitte der Diele installiert. Hier ist gegebenenfalls eine Abstimmung mit der Telekom bezüglich der Lieferung der Telefondosen notwendig. Im Treppenhaus erfolgt die Installation Unterputz im Leerrohr, in der Wohnung Aufputz im Kabelkanal. Die Verlegung der Leitungen für Sprechanlage sowie für dieTüröffner und Etagenklingeltaster erfolgt unter Putz.

=========================================================
ENDE DER ZUSÄTZLICHEN TECHNISCHEN VERTRAGSBEDINGUNGEN

## 05 Elektroarbeiten nach DIN 18283
Datum: 12.02.2026

### Bereich 1 VORDERHAUS

#### Abschnitt 1.1 Baustelleneinrichtung / Demontage

*Hinweis*
Die Altanlage (Hausanschlussverteilung, alte Steigeleitungen, Kabelkanäle in den Treppenhäusern,
Altinstallation im Keller etc.) sind nach Fertigstellung der neuen Zähleranlagen zu demontieren und zu entsorgen. Die Abrechnung erfolgt pauschal als 1 Stck..

**1.1.10 Baustelleneinrichtung**
*** Pauschalposition
Liefern und vorhalten aller zur Ausführung der Arbeiten benötigten
Geräte und Werkzeuge.
Menge: 1,000 psch

**1.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**1.1.30 Baustrom**
Baustromverteilerschrank nach DIN VDE 0100-704 mit 24 kVA Anschlussleistung,
bestückt mit:

1 x NH00-SL-TS 63A m. Bügelkl. 10-50 mm²
1 x DS-Zählerpl. inkl. Zähler n. DIN 43870/2
1 x Hauptschalter 3-pol. 63A mit SE 3/35 A(E33)
1 x FI-Schutzsch. 4-pol. 40A/30mA
1 x CEE-Steckd. 5/32A 400V/6h direkt ab FI
2 x CEE-Steckd. 5/16A 400V/6h m. 1 LZSS 3/16A -C
3 x SchuKo-Steckd. 2/16A 230V m. 1 LZSS 1/16A-C

liefern, aufstellen, abbauen und abtransportieren,
einschließlich Sicherungen,
erforderlich werdendem
NH-Verteiler und Anschlussarbeiten sowie
Anschluss- und Zuleitungsverlegungen
bis zu einer Leitungslänge von 20 m,

Kosten für Antragsstellungen und
Meldungen beim zuständigen EVU sind in
diese Position miteinzukalkulieren.

Der Baustromanschluss ist zur Nutzung
aller projektbeteiligten
Gewerke bestimmt.
Menge: 1,000 Stck

**1.1.40 Demontage Altanlage**
Altanlage demontieren, Leistung wie beschrieben
fachgerechte Entsorgung der demontierten Anlagenteile
Menge: 1,000 Stck

**1.1.50 Treppenhausreinigung**
*** Pauschalposition
*** Bedarfsposition ohne GB
Tägliche feuchte Reinigung des Treppenhauses und
der Handläufe incl. Schuttbeseitigung, jeweils
zum Feierabend während der gesamten Baumaßnahmen.
Die Abrechnung erfolgt pschl. als 1 Stck..
Menge: 1,000 psch

**1.1.60 Alle Treppenpodeste mit Abdeckfließ schützen**
*** Pauschalposition
Die gesamten Treppenpodeste mit Abdeckfließ
schützen und das Abdeckfließ nach
erfolgten Arbeiten entsorgen.
Menge: 1,000 psch

#### Abschnitt 1.2 Leitungsmaterial und Kabel

**1.2.10 NYM-J 5x10mm² uP**
*** Bedarfsposition ohne GB
NYM-J 5x10mm² liefern,verlegen unter Putz
inkl. Befestigungsmaterial und Klemmarbeiten
Menge: 1,000 m

**1.2.20 NYM-J 5x10mm² Rohr/Trasse/ Kabelleiter inklusive Bügelschellen**
NYM-J 5x10mm² liefern,verlegen auf Putz im Installationsrohr/ auf der Kabeltrasse inkl. Befestigungsmaterial und Klemmarbeiten
als Zuleitung Heizraum
Menge: 20,000 m

**1.2.30 NYY-J 5x16mm² unter Putz**
NYY-J 5x16 mm² liefern,verlegen unter Putz im Treppenhaus
inkl. Befestigungsmaterial und Klemmarbeiten
Menge: 310,000 m

**1.2.40 NYY-J 5x16mm² Kanal/Trasse/Kabelleiter inklusive Bügelschellen**
NYY-J 5x16 mm² liefern,verlegen im Kanal
und auf Kabelbahnen,
inkl. Befestigungsmaterial und Klemmarbeiten
Der Kanal und die Kabelbahnen sind separat aufgeführt.
Menge: 80,000 m

**1.2.50 NYY-J 5x25mm² Kanal/Trasse**
*** Bedarfsposition ohne GB
NYY-J 5x25 mm² liefern,verlegen  im Kanal
und auf Kabelbahnen,
inkl. Befestigungsmaterial und Klemmarbeiten
Der Kanal und die Kabelbahnen sind separat aufgeführt.
Menge: 1,000 m

**1.2.60 NYY-J 5x25mm² unter Putz**
*** Bedarfsposition ohne GB
NYY-J 5x25 mm² liefern,verlegen unter Putz im Treppenhaus
inkl. Befestigungsmaterial und Klemmarbeiten
Menge: 1,000 m

**1.2.70 NYY-J 5x35mm² auf Putz**
*** Bedarfsposition ohne GB
NYY-J 5x35 mm² liefern,verlegen
auf Putz mit Bügelschellen und Ankerschienen,
inkl. Befestigungsmaterial und Klemmarbeiten
Menge: 1,000 m

**1.2.80 NYCWY 4x50 sm/ 25mm² im Kabelgraben**
Kabel NYCWY 4x 50sm/25mm² einschl. liefern und verlegen, auf Putz mit Bügelschellen und Ankerschienen,
inkl. Befestigungsmaterial und Klemmarbeiten
und erforderlichem  Anschlußmaterial
Menge: 50,000 m

#### Abschnitt 1.3 Befestigungsmaterial

**1.3.10 Metallkabelbahn 60 x 100**
*** Bedarfsposition ohne GB
Metallkabelbahn 60 x 100 anteilig Formteile, Befestigungsmaterial, Hängestiel und Klemm- oder  Wandausleger  (Keller)
einschl. liefern, verlegen, befestigen
Menge: 1,000 m

**1.3.20 Metallkabelbahn 60 x 200**
Metallkabelbahn 60 x 200 anteilig Formteile, Befestigungsmaterial, Hängestiel und Klemm- oder  Wandausleger  (Keller)
einschl. liefern, verlegen, befestigen
Menge: 5,000 m

**1.3.30 Metallkabelbahn 60 x 300**
Metallkabelbahn 60 x 300 anteilig Formteile, Befestigungsmaterial, Hängestiel und Klemm- oder  Wandausleger  (Keller)
einschl. liefern, verlegen, befestigen
Menge: 10,000 m

**1.3.40 Trennsteg Metallkabelbahn H 60 mm**
Trennsteg Metallkabelbahn H 60 mm (Keller)
einschl. liefern, verlegen,
befestigen (inkl. Befestigungsmaterial)
Menge: 20,000 m

**1.3.50 Inst-Kanal 20 x 20 reinweiß (Whg.)**
Inst-Kanal 20 x 20 reinweiß (Whg.)
einschl. liefern, verlegen,
befestigen (inkl. Befestigungsmaterial)
Menge: 80,000 m

**1.3.60 Inst-Kanal 30 x 30 reinweiß (Whg.)**
*** Bedarfsposition ohne GB
Inst-Kanal 30 x 30 reinweiß (Whg.)
einschl. liefern, verlegen,
befestigen (inkl. Befestigungsmaterial)
Menge: 1,000 m

**1.3.70 Inst-Kanal 40 x 60 reinweiß (Whg.)**
*** Bedarfsposition ohne GB
Inst-Kanal 40 x 60 reinweiß (Whg.)
einschl. liefern, verlegen,
befestigen (inkl. Befestigungsmaterial)
Menge: 1,000 m

**1.3.80 Inst-Kanal 40 x 90 reinweiß (Whg.)**
Inst-Kanal 40 x 90 reinweiß (Whg.)
einschl. liefern, verlegen,
befestigen (inkl. Befestigungsmaterial)
Menge: 80,000 m

**1.3.90 Inst-Kanal 60 x 60 reinweiß (Whg.)**
*** Bedarfsposition ohne GB
Inst-Kanal 60 x 60 reinweiß (Whg.)
einschl. liefern, verlegen,
befestigen (inkl. Befestigungsmaterial)
Menge: 1,000 m

**1.3.100 Kabelleiter 100cm x 50cm inklusive Befestigungsmaterial**
*** Bedarfsposition ohne GB
Menge: 15,000 m

**1.3.110 Kabelleiter 100cm x 30cm inklusive Befestigungsmaterial**
*** Bedarfsposition ohne GB
Menge: 5,000 m

#### Abschnitt 1.4 Zähleranlage und Hauptverteilung

**1.4.10 Zähleranlage liefern und montieren**
Zähleranlage Vorderhaus bestehend aus 22 Stück Zählerplätzen für die Wohneinheiten  inkl.  Einspeiseklemmen, Flansche, Verbinder, Kleinmaterial und SHU-Schalter entsprechend den TAB Stromnetz Berlin  liefern und montieren.
Anschluss der Wohnungszuleitungen.
APZ-Feld inkl. Absicherung, Überspannungsschutz im Zählerschrank.
Gegebenenfalls Einspeisekasten installieren, wenn Zuleitung größer 70 mm²
Ein Zählerplatz muss für eine
Wärmepumpevorgesehen sein
Menge: 1,000 Stck

**1.4.20 Montagegestell**
*** Bedarfsposition ohne GB
Herstellen eines Montagegestells aus gelochtem Winkelprofil
( geschätze Profillänge ca. 16 m )  für die Montage der Zählerschränke, da eine direkte Wandmontage nicht möglich ist.
Liefern und inkl. Klein- und Befestigungsmaterial wie Verbindungs-Schrauben, Schrauben und Dübel montieren.
Menge: 2,000 Stck

**1.4.30 Formalitäten Vattenfall**
Formalitäten mit Vattenfall je WE wie Problemlösung, Leistungsanfrage, Stromlieferungsantrag, Fertigmeldung usw. erledigen.
Menge: 20,000 Stck

**1.4.40 Hauptverteilung**
Isolierstoffgekapselte Hauptverteilung entsprechend den Vorgaben der TAB Stromnetz Berlin mit
__2__ Stck Sicherungslastrennern NH 1,
__2__ Stck Sicherungslastrennern NH 00 kompl.
einschl. Sicherungsmaterial, Überspannungsschutz, Verschraubungen,
etc. sowie aller Verdrahtungs u.- Anschlussarbeiten
betriebsfertig liefern und montieren.
Menge: 1,000 Stck

**1.4.50 Netzwerkleitung**
Installation der Netzwerkleitung in Vorbereitung der Fernabfrage der Energieversorger ist für jeden Zählerschrank inkl. der notwendigen Anbindungen zu liefern und zu montieren.
Menge: 10,000 lfm

**1.4.60 Unterverteilungen Schrank**
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**1.4.70 Verteilungen/Zählertafel demontieren und**
Verteilungen/Zählertafel demontieren und fachgerecht entsorgen
inkl. Entsorgungsnachweis
Menge: 18,000 Stck

**1.4.80 SLS-Schalter 3-polig 63 A**
*** Bedarfsposition ohne GB
Menge: 1,000 Stck

**1.4.90 SLS-Schalter 3-polig 50 A**
*** Bedarfsposition ohne GB
Menge: 1,000 Stck

**1.4.100 Einspeiseflansch liefern**
Einspeiseflansch/-Kasten Zählerschrank für Leitungen über 70 mm² Aderquerschnitt liefern, verlegen, inkl.
Klemmarbeiten und eforderlichem  Anschlußmaterial
Menge: 1,000 Stck

**1.4.110 Standortwechsel der Verteilung**
Die alte Zählertafel muss als Verteilung in die Wohneinheit gesetzt werden. Dazu ist es nötig in der Wohnheit die einzelnen Stromkreise abzufangen und in die neu zusetzende Verteilung einzubinden.
Diese Positon enthählt alle nötige Arbeiten und Materialen, um den Standort der Verteilung / Zählertafel aus dem Treppenhaus zur Wohneinheit zu verlagern.
Menge: 18,000 Stck

**1.4.120 Unterverteilung 4 Reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 18,000 Stck

#### Abschnitt 1.5 Potenzialausgleich/Blitzschutz

**1.5.10 Hauptpotentialausgleich**
*** Pauschalposition
Hauptpotentialausgleich liefern und montieren.
Der Potentialausgleich ist herzustellen. Die Position
versteht sich einschließlich Lieferung u. Montage aller
erforderlichen Materialien ( Potischiene,
Banderdschellen, Leitungsmaterial etc.)
Menge: 1,000 psch

**1.5.20 Installation eines Tiefenerders**
Menge: 1,000 Stck

#### Abschnitt 1.6 Kleinspannungsinstallation

**1.6.10 Fernmeldeleitung Sprechanlage**
Neuinstallation des Leitungssystems für die
SKS-Sprechanlage,einschl. Leitungsmaterial, Leitungsschlitze, Verdrahtung, Wanddurchbohrungen, etc..
Menge: 450,000 m

**1.6.20 Etagenruftaster**
Etagenruftaster passend zum Schalterprogramm der Treppenlichttaster mit Namensschild unter Putz liefern und montieren inkl. Schalterdose.
Menge: 18,000 Stck

**1.6.30 Telefondose TAE AP**
TAE-Telefondose AP im mittleren Bereich der Diele
inkl. Leitungsverlegung im Kabelkanal in der Wohnung, im Treppenhaus im Leerrohr, im Keller auf Kabeltrasse,
als Abschluss der Telefonleitung liefern und montieren.
Die Leitungen sind im weiter unten aufgeführten Leerrohr von der Anschlussdose bis in den Keller zum APL zu führen.
Mittlere Leitungslänge J-YSt-Y 2x2x0,6 mm ca.40 lfm.
Menge: 18,000 Stck

**1.6.40 Abzweigkästen AP in WE**
*** Bedarfsposition ohne GB
Abzweigkästen AP in der Wohnung als Übergabe für Kabelfernsehanschluss in der Wohnung mit Anbindung
der Leitung auf den Etagen liefern und montieren.
Mittlere Leitungslänge Koaxialleitung nach Abstimmung mit dem BK-Netzbetreiber ca.60 lfm.
Menge: 1,000 Stck

#### Abschnitt 1.7 Leerrohranlage

**1.7.10 Leerrohr M25**
flexibles Kunststoffisolierrohr M25 mit Zugdraht
uP liefern und montieren.
Menge: 360,000 lfm

**1.7.20 Leerrohr M40**
flexibles Kunststoffisolierrohr M40 mit Zugdraht
uP liefern und montieren.
Menge: 70,000 lfm

#### Abschnitt 1.8 Durchbrüche, Mauerwerkschlitz, Brandschottung

*Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**1.8.10 Wanddurchbohrungen ca. 22mm .**
*** Bedarfsposition ohne GB
Wanddurchbohrungen ca. 22 mm fachgerecht herstellen,
und nach Leitungsverlegung brandschutztechnisch schließen,
einschl. Schuttentsorgung
Menge: 1,000 Stck

**1.8.20 Wanddurchbohrungen ca. 25mm**
Wanddurchbohrungen ca. 25 mm fachgerecht herstellen,
und nach Leitungsverlegung brandschutztechnisch schließen,
einschl. Schuttentsorgung
Menge: 36,000 Stck

**1.8.30 Wanddurchbohrungen ca. 32mm .**
*** Bedarfsposition ohne GB
Wanddurchbohrungen ca. 32 mm fachgerecht herstellen,
und nach Leitungsverlegung brandschutztechnisch schließen,
einschl. Schuttentsorgung
Menge: 1,000 Stck

**1.8.40 Deckendurchbrüche 12x12x60cm**
Deckendurchbrüche 12x12x60 cm fachgerecht herstellen,
und nach Leitungsverlegung brandschutztechnisch schließen,
einschl. Schuttentsorgung
Menge: 6,000 Stck

**1.8.50 Kernbohrungen 60 mm**
*** Bedarfsposition ohne GB
Kernbohrungen mit Diamantbohrgeräten in
Stahlbetondecken, mit Stegabständen
zwischen den Bohrungen, für einen kompl. Aufgang
im Treppenhaus herstellen

Bohrlochdurchmesser:  60 mm
Deckendicke:  22 cm

Die Abrechnung erfolgt pschl. als 1 Stck..
Menge: 1,000 Stck

**1.8.60 Kernbohrungen 80 mm**
*** Bedarfsposition ohne GB
Kernbohrungen mit Diamantbohrgeräten in
Stahlbetondecken, mit Stegabständen
zwischen den Bohrungen, für einen kompl. Aufgang
im Treppenhaus herstellen

Bohrlochdurchmesser:  80 mm
Deckendicke:  40 cm

Die Abrechnung erfolgt pschl. als 1 Stck..
Menge: 1,000 Stck

**1.8.70 Kernbohrungen 100 mm**
*** Bedarfsposition ohne GB
Kernbohrungen mit Diamantbohrgeräten in
Stahlbetondecken, mit Stegabständen
zwischen den Bohrungen, für einen kompl. Aufgang
im Treppenhaus herstellen

Bohrlochdurchmesser:  100 mm
Deckendicke:  22 cm

Die Abrechnung erfolgt pschl. als 1 Stck..
Menge: 1,000 Stck

**1.8.80 Mauerwerkschlitz ca. 4x4cm**
Mauerwerkschlitz ca. 4x4 cm einschl. der erforderlichen
Deckendurchbrüche fachgerecht herstellen,
und nach Leitungsverlegung fachgerecht (Leitungsüberdeckung mindestens 15mm) schließen,
einschl. Schuttentsorgung
Menge: 30,000 m

**1.8.90 Mauerwerkschlitz ca. 200x100mm**
*** Bedarfsposition ohne GB
Mauerwerkschlitz ca. 200x100 mm einschl. der
erforderlichen Deckendurchbrüche fachgerecht herstellen,
und nach Leitungsverlegung brandschutztechnisch schließen,
einschl. Schuttentsorgung
Menge: 16,000 m

**1.8.100 Mauerwerkschlitz ca. 300x100mm**
*** Bedarfsposition ohne GB
Mauerwerkschlitz ca. 300x100 mm einschl. der
erforderlichen Deckendurchbrüche fachgerecht herstellen,
und nach Leitungsverlegung brandschutztechnisch schließen,
einschl. Schuttentsorgung
Menge: 32,000 m

**1.8.110 Mauerwerkschlitz ca. 400x100mm**
*** Bedarfsposition ohne GB
Mauerwerkschlitz ca. 400x100 mm einschl. der
erforderlichen Deckendurchbrüche fachgerecht herstellen,
und nach Leitungsverlegung brandschutztechnisch schließen,
einschl. Schuttentsorgung
Menge: 1,000 m

**1.8.120 Brandschottung 150x100 mm**
*** Bedarfsposition ohne GB
Kabel-Brandabschottung in Massiv-Wänden und Decken,
ausgeführt in einem zugelassenen
System oder von einer Fachfirma für eine
Feuerwiderstandsdauer von 90 Min. bei einer
Wandstärke von mindestens 24 cm. Die Leitungen/Kabel
sowie die Kabelträger sind zu beiden Seiten d.
Abschottung auf eine Länge von mindestens 50 cm mit
Kabelbeschichtungsmaterial zu versehen.
Abschottung ____-____ qm pro Stck.
Menge: 1,000 Stck

**1.8.130 Schließen Mauerwerksschlitze bis 5 cm**
aufgestemmte Installationsschächte/-schlitze bis zu
einer Breite von 5 cm mit sauberer, übergangsloser
Angleichung an den vorhandenen Putz beiarbeiten bzw. putzen.
Menge: 30,000 m

**1.8.140 Schließen Mauerwerksschlitze bis 20 cm**
*** Bedarfsposition ohne GB
aufgestemmte Installationsschächte/-schlitze bis zu
einer Breite von 20 cm mit sauberer, übergangsloser
Angleichung an den vorhandenen Putz beiarbeiten bzw. putzen.
Menge: 16,000 m

**1.8.150 Schließen Mauerwerksschlitze bis 30 cm**
*** Bedarfsposition ohne GB
Wandschlitze bis zu einer Breite von 30 cm nach
Leitungsverlegung (Elektro) mit Steinwolle ausstopfen,
mit Rippenstreckmetall oder Gitex-Gewebe einschl. der
erforderlichen Überdeckungen, überspannen und
befestigen, den Putzträger mit Mörtel M10, ausdrücken
und mit sauberer, übergangsloser Angleichung an den
vorhandenen Putz Beiarbeiten bzw. putzen.
Menge: 32,000 m

**1.8.160 Schließen Mauerwerksschlitze bis 40 cm**
*** Bedarfsposition ohne GB
Wandschlitze bis zu einer Breite von 40 cm nach
Leitungsverlegung (Elektro) mit Steinwolle ausstopfen,
mit Rippenstreckmetall oder Gitex-Gewebe einschl. der
erforderlichen Überdeckungen, überspannen und
befestigen, den Putzträger mit Mörtel M10, ausdrücken
und mit sauberer, übergangsloser Angleichung an den
vorhandenen Putz Beiarbeiten bzw. putzen.
Menge: 1,000 m

#### Abschnitt 1.9 Brennstellen / Leuchten

*Hinweis*
Der Zähler Allgemeinstrom sitzt in der Markelstr. 48

Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**1.9.10 Brennstelle - Wechselschaltung Keller**
*** Bedarfsposition ohne GB
Die Brennstelle - Wechselschaltung Keller - versteht
sich als auf  Putz - Feuchtraumausführung inkl. Material
__2__ Stck.Schalter,
__4__ Stck. Schiffsarmaturen/Ovalleuchten Leuchtmittel, Abzweigdosen, Befestigungs -
material, Verbindungsleitung, erstellen von Wand-/u.
Deckendurchbohrungen, das Schließen von Wand-/u.
Deckendurchbohrungen, Stromkreiszuleitung) in Rohr oder
Kabelkanal komplett installiert und betriebsfertig
verdrahtet.
Leitungslänge ca. 20 m
Menge: 1,000 Stck

**1.9.20 Brennstelle - Ausschaltung Keller**
Die Brennstelle - Ausschaltung Keller - versteht
sich als auf  Putz - Feuchtraumausführung inkl. Material
__1__ Stck.Schalter,
_  6__ Stck. Schiffsarmaturen/Ovalleuchten Leuchtmittel, Abzweigdosen, Befestigungs -
material, Verbindungsleitung, erstellen von Wand-/u.
Deckendurchbohrungen, das Schließen von Wand-/u.
Deckendurchbohrungen, Stromkreiszuleitung) in Rohr oder
Kabelkanal komplett installiert und betriebsfertig
verdrahtet.
Leitungslänge ca. 20 m
Menge: 1,000 Stck

**1.9.30 Brennstelle Mieterkeller**
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 18,000 Stck

**1.9.40 Brennstelle Anschlußraum**
Der Anschlußraum erhält eine Ausschaltung mit einer
Langfeldleuchte LED, einer Schiffsarmatur und einer Steckdose.
Die Brennstelle versteht sich als auf  Putz
Feuchtraumausführung inkl. Material (Schalter-
Steckdose-Kombination, Schiffsarmatur einschl. Leuchtmittel,
Abzweigdosen, Befestigungsmaterial, Verbindungsleitung,
erstellen von Wand-/u. Deckendurchbohrungen, das
Schließen von Wand-/u. Deckendurchbohrungen,
Stromkreiszuleitung) in Rohr, auf Kabeltrase
oder Kabelkanal komplett installiert
und betriebsfertig verdrahtet.
Leitungslänge ca. 20 m
Menge: 1,000 Stck

**1.9.50 Brennstelle Treppenhausbeleuchtung**
*** Pauschalposition
*** Bedarfsposition ohne GB
Die Treppenhausbeleuchtung ist neu zu installieren. Die
Position versteht sich einschl. aller erforderlichen
Stemm und Schlitzarbeiten, Leitungen, Schaltermaterial.
Im Treppenhaus werden je. OG
__2__ Stck Taster u.P., im EG
__4__ Stck Taster u.P. in den Etagen installiert.

In jeder Etage vom Treppenhause wird eine LED - Wand -
leuchte installiert. Im EG eine LED - Pendelleuchte und
LED - Wandleuchte, inklusive Leuchtmittel, Kabelverlegung,
Montage von Schaltern, Schalterdosen u.P. Abzweigdosen u.P.,
Treppenhausautomaten, Verdrahtung etc.

Die genaue Position der Taster und Leuchten ist vor
Installationsbeginn mit der Bauleitung des AG
abzustimmen.
Menge: 1,000 psch

**1.9.60 Deckenleuchten mit LED-leuchtmittel**
*** Bedarfsposition ohne GB
Leuchte RZB/Flat Polymero PMMA, Durchmesser 420 mm 221106.002 inkl. LED-Leuchtmittel liefern und montieren.
Menge: 1,000 Stck

**1.9.70 Deckenleuchte - Flat Basic**
*** Bedarfsposition ohne GB
Deckenleuchte - Flat Basic - D 300 mm liefern, verlegen, inkl. Leuchtmittel und dem erforderlichem  Anschlußmaterial
Menge: 1,000 Stck

**1.9.80 Sensorleuchten**
LED-Leuchten mit Bewegungsmeldern
Sensor-Leuchte, Fabr
Ledvance SURFACE CIRCULAR 400 SENSOR 24W 830
.
liefern und montieren wie beschrieben
Menge: 15,000 Stck

**1.9.90 Brennstelle Treppenhaus Sensorleuchten**
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 Stck

**1.9.100 Brennstelle Hauswandbeleuchtung im Bereich Hof 1**
SLV ANGOLUX WALL
Outdoor Wandleuchte, LED, 3000 K, IP44, anthrazit, 36 SMD LED, max. 7,51 W,
inklusive Installation einer Zuleitung, Erweiterung der Hauslichtverteilung und einer Zeitschaltuhr (zu montieren iin der Hauslichtverteilung)

Die genaue Position der Leuchten ist vor
Installationsbeginn mit der Bauleitung des AG
abzustimmen.
Menge: 2,000 Stck

**1.9.110 Brennstelle Hausnummernleuchte - LED**
*** Pauschalposition
Brennstelle - Hauseingangsleuchte von RZB in
LED Ausführung und HN Beschriftung
inkl. Dämmerungsschalter,
liefern und montieren, Leistungsumfang wie beschrieben
RZB Artikel - Nr.221167.002.25
oder gleichwertig

Die Position versteht sich einschl. aller
erforderlichen Stemm und Schlitzarbeiten,
Leitungsmaterial, Installationsrohr im Kellerbereich,
einschließlich integriertem Dämmerungsschalter
Verdrahtung etc..
Leitungslänge ca. 15 m.
Menge: 1,000 psch

**1.9.120 Brennstelle Durchgangsbeleuchtung**
Installiert wird eine Leuchte mit Bewegungssensor
Die Position versteht sich einschl. aller
erforderlichen Stemm und Schlitzarbeiten,
Leitungsmaterial, Schaltermaterial,
Stromkreiszuleitung, Installationsrohr im
Kellerbereich, Verdrahtung etc.. Leitungslänge ca. 15 m.
Menge: 3,000 Stck

**1.9.130 Brennstelle Dachboden**
Brennstelle  - Dachboden

Der Dachboden erhält
__2__ Ausschaltung(en)
mit einer Schalter-/Steckdosen-Kombination und je
__3__ Stck LED-Ovalleuchten/Schildkröten/Schiffsarmaturen

Die Brennstelle - Dachboden - versteht sich als auf
Putz Feuchtraumausführung inkl. Material (Schalter,
Steckdosen, Leuchtstofflampen einschl. Leuchtmittel,
Abzweigdose, Befestigungsmaterial, Verbindungsleitung,
erstellen von Wand-/u. Deckendurchbohrungen,
das Schließen von Wand-/u. Deckendurchbohrungen
sowie die Stromkreiszuleitung aus der Allgemeinverteilung
im Keller) in Rohr oder Kabelkanal komplett
installiert und betriebsfertig verdrahtet.
Menge: 1,000 Stck

#### Abschnitt 1.10 Abnahme/Provisorien

**1.10.10 Messprotokoll**
Besichtigung und Erprobung der gesamten erstellten
Anlage lt. VDE DIN 0100 Teil 600. Die Ergebnisse sind
in das Prüfprotokoll einzutragen. Die Auf- listung
erfolgt je Unterverteilung bei Großanlagen, oder je
Versorgungseinheit
Menge: 20,000 Stck

**1.10.20 Revisionsunterlagen**
*** Pauschalposition
Erstellen der Revisionsunterlagen nach Abschluss der Arbeiten
Menge: 1,000 psch

**1.10.30 Monteurstunden zum Nachweis**
*** Bedarfsposition ohne GB
Monteurstunden zum Nachweis nur auf Anweisung der Bauleitung
Menge: 20,000 Std

#### Abschnitt 1.11 Elektroinstallation in den Wohneinheiten

*Hinweis*
Die Installation in den Wohnungen erfolgt auf Putz
im Kabelkanal. Dies und das auslegen der Wohnungen
mit Schutzvlies ist in die Preise einzukalkulieren.
Eine Abstimmung mit der Bauleitung ist erforderlich.

**1.11.10 Anschluss und Einspeisung**
*** Bedarfsposition ohne GB
Anschluss und Einspeisung an vorhandene Verteilungen liefern und montieren.
Menge: 1,000 Stck

**1.11.20 Stromkreis E-Herd**
*** Bedarfsposition ohne GB
Stromkreiszuleitung für den E-Herd
in NYM-J 5x2,5mm² liefern und betriebsfertig
montieren,einschl. Installationsmaterial
(u. Putz oder auf Putz in Kabelkanal) sowie
Herdanschlussdose, Herdanschlussleitung
und anschließen des bauseitigen E-Herdes,
liefern und montieren
Die Abrechnung erfolgt pauschal als 1 Stck. je Wohnunngseinheit.
Leitungslänge ca. 15m
Menge: 1,000 Stck

**1.11.30 2-fach Steckdose**
*** Bedarfsposition ohne GB
2-fach Steckdose AP mit Zuleitung im Bad/Küche liefern und montieren inkl. Kabelkanal und Leitungsmaterial,
Die Abrechnung erfolgt pauschal als 1 Stck. je Wohnunngseinheit.
Leitungslänge ca. 15m
Menge: 1,000 Stck

**1.11.40 3-fach Steckdose**
*** Bedarfsposition ohne GB
3-fach Steckdose AP mit Zuleitung im Bad/Küche liefern und
und montieren inkl. Kabelkanal und Leitungsmaterial,
Die Abrechnung erfolgt pauschal als 1 Stck. je Wohnunngseinheit.
Leitungslänge ca. 15m
Menge: 1,000 Stck

**1.11.50 Stromkreis für Geschirrspüler**
*** Bedarfsposition ohne GB
Stromkreis für Geschirrspüler AP mit Zuleitung und Steckdose auf Putz, IP44 liefern und montieren inkl. Kabelkanal und Leitungsmaterial.
Die Abrechnung erfolgt pauschal als 1 Stck. je Wohnunngseinheit.
Leitungslänge ca. 15m
Menge: 1,000 Stck

**1.11.60 Stromkreis für Waschmaschine**
*** Bedarfsposition ohne GB
Stromkreis für Waschmaschine AP mit Zuleitung  und Steckdose auf Putz, IP44 liefern und montieren inkl. Kabelkanal und Leitungsmaterial.
Die Abrechnung erfolgt pauschal als 1 Stck. je Wohnunngseinheit.
Leitungslänge ca. 15m
Menge: 1,000 Stck

**1.11.70 Stromkreis für Durchlauferhitzer**
*** Bedarfsposition ohne GB
Stromkreis für Durchlauferhitzer NYM-J 5x4 mm² AP mit Zuleitung auf Putz  inkl. Kabelkanal und Leitungsmaterial.  liefern und montieren.
Die Abrechnung erfolgt pauschal als 1 Stck. je Wohnunngseinheit.
Leitungslänge ca. 15m
Menge: 1,000 Stck

**1.11.80 Anschließen DDE**
*** Bedarfsposition ohne GB
Anschluss für DDE liefern und montieren.
Menge: 1,000 Stck

**1.11.90 Durchlauferhitzer**
*** Bedarfsposition ohne GB
Durchlauferhitzer (AEG DDL 18/21/24 LCD) oder gleichwertig
liefern und montieren, wasserseitig anschließen
Die Abrechnung erfolgt pauschal als 1 Stck.
je Wohnunngseinheit.
Menge: 1,000 Stck

#### Abschnitt 1.12 Zusätzliche Anschlüsse

#### Abschnitt 1.13 Lieferung und Installation einer Sprechanlage Video SKS

**1.13.10 Innensprechstelle BSV2012**
Technische Spezifikationen:
- SKS BUS-Technik
- Tastenfunktionen: Rufannahme, Türöffnung, Rufabschaltung (Ruf schaltet sich nach 12
Stunden automatisch wieder ein)
- Zusatzfunktionen über Touch-Display: Schaltfunktionen möglich (über Schaltaktor 300022
(4507) - ohne zusätzliche Adern), Einstellung Ruflautstärke und Rufmelodien, Kontrastund
Helligkeitsregelung
- TFT-Display 8,9 cm (3,5")
- Automatisches Einschalten des TFT-Displays bei einem eingehenden Türruf
- Optische Rufsignalisierung über LED
- Mithör- und mitsehgesperrt
- Ein-Mann-Installation und Programmierung
- Optional Parallelschaltung von bis zu 3 Innenstationen
- 8 Intervall-Hausruf- und 4 Etagenrufmelodien
- Menüführung in deutsch oder englisch wählbar
- Freisprechfunktion
- Sprachgesteuertes Gegensprechen mit Echo- und Hintergrundgeräuschunterdrückung
- Internsprechfunktion bis zu 6 Teilnehmern
- Polyphone Ruftöne wählbar (Unterscheidung zwischen Tür- und Etagenruf möglich)
 - Aufputz
Maße: 90 x 180 x 17 mm
Fabrikat:
SKS-Kinkel Elektronik GmbH
Menge: 18,000 Stck

**1.13.20 Bustreiber**
- für 2-Draht-Audio und 6-Draht-Video BUS-Anlagen
- BUS-Spannung 19 - 23 VDC
- Versorgt über Transformator (Artikel 300035 (4502-A) bzw. 300036 (4502-850))
- 1 BUS-Linie mit 48 Wohneinheiten
- Arbeitstemperaturbereich: -10°Cbis +55 °C
- Schutzklasse: IP20
Maße: 70 x 91 x 70 mm (4 TE)
Fabrikat:
SKS-Kinkel Elektronik GmbH
Menge: 1,000 Stck

**1.13.30 Transformator**
- Zur Versorgung von bis zu 30 Namensschildbeleuchtungen
- Eingangsnennspannung: 220 - 240 VAC
- Ausgangsnennspannung: 12 VAC
- Ausgangsnennstrom: 1,5 A
- Für Schalttafeleinbau oder Aufputz-Montage
- Arbeitstemperaturbereich: -10 °C bis +55 °C
- Schutzklasse IP20
Maße: 35 x 95 x 64 mm (2TE)
Menge: 1,000 Stck

**1.13.40 6-Draht Video Netzteil**
- Versorgung von bis zu 96 Video-Innensprechstellen und bis zu 4 Kameras
- Ohne zusätzliche Komponenten für bis zu 4 Steigleitungen einsetzbar
- Geeignet für Anbindung an Linienerweiterung
- Eingangsnennspannung: 207 - 253 VAC / 50 Hz
- Arbeitstemperaturbereich: -5 °C bis +45 °C
- Schutzklasse: IP20
(nur in Verbindung mit Artikel 300089)
Maße: 105 x 90 x 71 mm ohne
Anschlussklemmen (6TE)
Menge: 1,000 Stck

**1.13.50 Comfort Türstation**
*** Bedarfsposition ohne GB
6-Draht-Video /Audio-Technik
Farbe: schwarz
- 14,5 cm (5,7") großes Multitouch Farbdisplay
- Einfache und intuitive Bedienung
- Komfortsuchfunktion über Touch-Tastatur
- Inbetriebnahme und Konfiguration am Gerät oder per Web-interface über PC/Laptop
- Keine sichtbaren Schallaustrittsöffnungen
- Mikrofon und Lautsprecher sind integriert
- Color-Kamera
- Vielfältige Gestaltungsmöglichkeiten der Bedienoberfläche (Grafiken optional statt Text
darstellbar)
- Display mit symbolischer und textlicher Zustandsinformation (entspr. DIN 18040 - Barrierefreies
Bauen)
- Codeschlossfunktion mit rotierender Ziffernanzeige
- Vandalismusgeschützt durch Sicherheitsglas
Bitte schützen Sie das Gerät vor direkter Sonneneinstrahlung!
Glasmaß: 195 x 195 x 4 mm
Lochmaß: 184 x 184 x 70 mm
Hohlwandmaß: 179 x 179 x 70 mm
Maßangabe BxHxT
inklusive Unterputzgehäuse
Menge: 1,000 Stck

**1.13.60 Lieferung und Monatge eines Türöffner**
Menge: 1,000 Stck

**1.13.70 Basis Kompaktteil**
- Versorgung von bis zu 96 Innensprechstellen und max. 8 Türstationen
- Versorgung von bis zu 30 Namensschildbeleuchtungen
- Versorgung von Türöffnern mit 12 VAC mit max. 1 Ampere
- Eingangsnennspannung: 207 - 253 VAC / 50 Hz
- Arbeitstemperaturbereich: -5 °C bis +45 °C
- Schutzklasse IP20
Maße: 105 x 90 x 71 mm ohne
Anschlussklemmen (6TE)
Menge: 1,000 Stck

**1.13.80 Innensprechstelle Audio BS2012**
*** Bedarfsposition ohne GB
Bedienung über 6 konkav geformte kontaktfreie Tastflächen (ermöglicht die optimale
Bedienbarkeit für jede Altersklasse)
Montage auf UP -oder Hohlwanddose erforderlich
Merkmale:
- Bustechnik: 2-Draht-Audio-BUS
- Farbe: weiß
- Oberfläche: Kunststoff
- Montageart: Aufputz
- Kommunikationsart: Freisprechstelle
- Klingeltöne: 8 Hausruf und 4 Etagenrufmelodien
- Ruftonlautstärke: 5-fach einstellbar
- Maße: 80 x 150 x 13 mm
Menge: 1,000 Stck

**1.13.90 Türstation Basis Aluminium 18 WE**
Türstation Basis Aluminium 18 WE mit Gravur
"Covivio"
Menge: 1,000 Stck

**1.13.100 Programmierung, Inbetriebnahme und Herstellung der Dokumentation**
Menge: 1,000 Stck

#### Abschnitt 1.14 Außenanlage

**1.14.10 Installation einer Zuleitung NYY-J 5x2,5mm²**
Installiert wird eine Zuleitung für den Fahrradständer. Ausführung NYY 5x2,5mm² inklusive notwendiges Sicherungsmaterial 3 x 16A /B. Verlegung im bauseitigen Kabelgraben.
Menge: 30,000 m

**1.14.20 Installation einer Zuleitung NYY 5x2,5mm²**
Installiert wird eine Zuleitung für den Müllplatz. Ausführung NYY 5x2,5mm² inklusive notwendiges Sicherungsmaterial 3 x 16A /B. Verlegung im bauseitigen Kabelgraben.
Menge: 30,000 m

**1.14.30 Installation einer Beleuchtung am Fahrradständer**
Installation einer Beleuchtung am Fahrradständer bestehend aus zwei Anbauleuchten mit Bewegungsmelder, Inklusive kompletter Leitungsverlegung
Menge: 1,000 Stck

**1.14.40 Installation einer Beleuchtung am Müllplatz**
Installation einer Beleuchtung am Müllplatz bestehend aus zwei Anbauleuchten mit Bewegungsmelder, Inklusive kompletter Leitungsverlegung
Menge: 1,000 Stck

**1.14.50 Installation einer Wegbeleuchtung -**
Installation eines Kabels NYY 5x2,5mm² für die Wegbeleuchtung. Leitungsführung im bauseitigen Kabelgraben.
Inklusive notwendiges Sicherungsmaterial 3x16A/B
Menge: 30,000 m

**1.14.60 Lieferung und Montage von einer BEGA Pollerleuchte**
BEGA Leuchte bestehend aus:
BEGA Pollerleuchtenkopf 85298K3.
Abgeblendetes Licht. Dark Sky: Lichtstromanteil im oberen Halbraum < 1%. Lichtaustritt 360°. Für die Verwendung im modularen Systempollerleuchten-Programm. Passend zu Pollerrohr 99620
 ø 140 mm. LED, 9 W Leuchten-Anschlussleistung, Leuchten-Lichtstrom 898 lm, Farbtemperatur 3000 K.
Pollerleuchtenrohr ø 140 mm
mit Montageplatte zum Aufschrauben auf ein
Fundament oder Erdstück
BEGA Erdstück 70895,
aus feuerverzinktem Stahl, nach EN
ISO 1461. Länge 400 mm.
Menge: 5,000 Stck

### Bereich 2 QUERGEBÄUDE

#### Abschnitt 2.1 Baustelleneinrichtung / Demontage

*Hinweis*
Die Altanlage (Hausanschlussverteilung, alte Steigeleitungen, Kabelkanäle in den Treppenhäusern,
Altinstallation im Keller etc.) sind nach Fertigstellung der neuen Zähleranlagen zu demontieren und zu entsorgen. Die Abrechnung erfolgt pauschal als 1 Stck..

**2.1.10 Baustelleneinrichtung**
*** Pauschalposition
Liefern und vorhalten aller zur Ausführung der Arbeiten benötigten
Geräte und Werkzeuge.
Menge: 1,000 psch

**2.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**2.1.30 Baustrom**
Montage einer Baustromsteckdose als Doppelsteckdose auf einem Baubrett, mindestens eine je Aufgang, die Absicherung erfolgt über einen FI/LS-Schalter
die Abrechnung erfolgt pauschal als 1 Stck.
Menge: 1,000 Stck

**2.1.40 Demontage Altanlage**
Altanlage demontieren, Leistung wie beschrieben
fachgerechte Entsorgung der demontierten Anlagenteile
Menge: 1,000 Stck

**2.1.50 Treppenhausreinigung**
*** Pauschalposition
*** Bedarfsposition ohne GB
Tägliche feuchte Reinigung des Treppenhauses und
der Handläufe incl. Schuttbeseitigung, jeweils
zum Feierabend während der gesamten Baumaßnahmen.
Die Abrechnung erfolgt pschl. als 1 Stck..
Menge: 1,000 psch

**2.1.60 Alle Treppenpodeste mit Abdeckfließ schützen**
*** Pauschalposition
Die gesamten Treppenpodeste mit Abdeckfließ
schützen und das Abdeckfließ nach
erfolgten Arbeiten entsorgen.
Menge: 1,000 psch

#### Abschnitt 2.2 Leitungsmaterial und Kabel

**2.2.10 NYM-J 5x10mm² uP**
*** Bedarfsposition ohne GB
NYM-J 5x10mm² liefern,verlegen unter Putz
inkl. Befestigungsmaterial und Klemmarbeiten
Menge: 1,000 m

**2.2.20 NYY-J 5x10mm² inkluse -Kanal/Trasse/Kabelleiter inklusive Bügelschellen**
*** Bedarfsposition ohne GB
NYM-J 5x10mm² liefern,verlegen auf Putz im Installationsrohr/ auf der Kabeltrasse inkl. Befestigungsmaterial und Klemmarbeiten
Menge: 1,000 m

**2.2.30 NYY-J 5x16mm² unter Putz**
NYY-J 5x16 mm² liefern,verlegen unter Putz im Treppenhaus
inkl. Befestigungsmaterial und Klemmarbeiten
Menge: 275,000 m

**2.2.40 NYY-J 5x16mm² Kanal/Trasse/ Kabelleiter inkluisve Bügrlschellen**
NYY-J 5x16 mm² liefern,verlegen im Kanal
und auf Kabelbahnen,
inkl. Befestigungsmaterial und Klemmarbeiten
Der Kanal und die Kabelbahnen sind separat aufgeführt.
Menge: 120,000 m

**2.2.50 NYY-J 5x25mm² Kanal/Trasse/ Kabelleiter inkuisve Bügelschellen**
*** Bedarfsposition ohne GB
NYY-J 5x25 mm² liefern,verlegen  im Kanal
und auf Kabelbahnen,
inkl. Befestigungsmaterial und Klemmarbeiten
Der Kanal und die Kabelbahnen sind separat aufgeführt.
Menge: 1,000 m

**2.2.60 NYY-J 5x25mm² unter Putz**
*** Bedarfsposition ohne GB
NYY-J 5x25 mm² liefern,verlegen unter Putz im Treppenhaus
inkl. Befestigungsmaterial und Klemmarbeiten
Menge: 1,000 m

**2.2.70 NYY-J 5x35mm² auf Putz**
*** Bedarfsposition ohne GB
NYY-J 5x35 mm² liefern,verlegen
auf Putz mit Bügelschellen und Ankerschienen,
inkl. Befestigungsmaterial und Klemmarbeiten
Menge: 1,000 m

**2.2.80 NYCWY 4x50 sm/ 25mm² auf Putz**
Kabel NYCWY 4x 50sm/25mm² einschl. liefern und verlegen, auf Putz mit Bügelschellen und Ankerschienen,
inkl. Befestigungsmaterial und Klemmarbeiten
und erforderlichem  Anschlußmaterial
Menge: 30,000 m

#### Abschnitt 2.3 Befestigungsmaterial

**2.3.10 Metallkabelbahn 60 x 100**
*** Bedarfsposition ohne GB
Metallkabelbahn 60 x 100 anteilig Formteile, Befestigungsmaterial, Hängestiel und Klemm- oder  Wandausleger  (Keller)
einschl. liefern, verlegen, befestigen
Menge: 1,000 m

**2.3.20 Metallkabelbahn 60 x 200**
Metallkabelbahn 60 x 200 anteilig Formteile, Befestigungsmaterial, Hängestiel und Klemm- oder  Wandausleger  (Keller)
einschl. liefern, verlegen, befestigen
Menge: 10,000 m

**2.3.30 Metallkabelbahn 60 x 300**
*** Bedarfsposition ohne GB
Metallkabelbahn 60 x 300 anteilig Formteile, Befestigungsmaterial, Hängestiel und Klemm- oder  Wandausleger  (Keller)
einschl. liefern, verlegen, befestigen
Menge: 1,000 m

**2.3.40 Trennsteg Metallkabelbahn H 60 mm**
Trennsteg Metallkabelbahn H 60 mm (Keller)
einschl. liefern, verlegen,
befestigen (inkl. Befestigungsmaterial)
Menge: 10,000 m

**2.3.50 Inst-Kanal 20 x 20 reinweiß (Whg.)**
Inst-Kanal 20 x 20 reinweiß (Whg.)
einschl. liefern, verlegen,
befestigen (inkl. Befestigungsmaterial)
Menge: 60,000 m

**2.3.60 Inst-Kanal 30 x 30 reinweiß (Whg.)**
*** Bedarfsposition ohne GB
Inst-Kanal 30 x 30 reinweiß (Whg.)
einschl. liefern, verlegen,
befestigen (inkl. Befestigungsmaterial)
Menge: 1,000 m

**2.3.70 Inst-Kanal 40 x 60 reinweiß (Whg.)**
*** Bedarfsposition ohne GB
Inst-Kanal 40 x 60 reinweiß (Whg.)
einschl. liefern, verlegen,
befestigen (inkl. Befestigungsmaterial)
Menge: 1,000 m

**2.3.80 Inst-Kanal 40 x 90 reinweiß (Whg.)**
Inst-Kanal 40 x 90 reinweiß (Whg.)
einschl. liefern, verlegen,
befestigen (inkl. Befestigungsmaterial)
Menge: 60,000 m

**2.3.90 Inst-Kanal 60 x 60 reinweiß (Whg.)**
*** Bedarfsposition ohne GB
Inst-Kanal 60 x 60 reinweiß (Whg.)
einschl. liefern, verlegen,
befestigen (inkl. Befestigungsmaterial)
Menge: 1,000 m

**2.3.100 Kabelleiter 100cm x 50cm**
Menge: 15,000 m

**2.3.110 Kabelleiter 100cm x 30cm**
Menge: 5,000 m

#### Abschnitt 2.4 Zähleranlage und Hauptverteilung

**2.4.10 Zähleranlage liefern und montieren**
Zähleranlage Vorderhaus bestehend aus 15 Stück Zählerplätzen für die Wohneinheiten  inkl.  Einspeiseklemmen, Flansche, Verbinder, Kleinmaterial und SHU-Schalter entsprechend den TAB Stromnetz Berlin  liefern und montieren.
Anschluss der Wohnungszuleitungen.
APZ-Feld inkl. Absicherung, Überspannungsschutz im Zählerschrank.
Gegebenenfalls Einspeisekasten installieren, wenn Zuleitung größer 70 mm²
Ein Zählerplatz muss für eine
Wärmepumpevorgesehen sein
Menge: 1,000 Stck

**2.4.20 Montagegestell**
*** Bedarfsposition ohne GB
Herstellen eines Montagegestells aus gelochtem Winkelprofil
( geschätze Profillänge ca. 16 m )  für die Montage der Zählerschränke, da eine direkte Wandmontage nicht möglich ist.
Liefern und inkl. Klein- und Befestigungsmaterial wie Verbindungs-Schrauben, Schrauben und Dübel montieren.
Menge: 1,000 Stck

**2.4.30 Formalitäten Vattenfall**
Formalitäten mit Vattenfall je WE wie Problemlösung, Leistungsanfrage, Stromlieferungsantrag, Fertigmeldung usw. erledigen.
Menge: 15,000 Stck

**2.4.40 Netzwerkleitung**
Installation der Netzwerkleitung in Vorbereitung der Fernabfrage der Energieversorger ist für jeden Zählerschrank inkl. der notwendigen Anbindungen zu liefern und zu montieren.
Menge: 20,000 lfm

**2.4.50 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 11,000 Stck

**2.4.60 Unterverteilungen Schrank**
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**2.4.70 Verteilungen/Zählertafel demontieren und**
Verteilungen/Zählertafel demontieren und fachgerecht entsorgen
inkl. Entsorgungsnachweis
Menge: 11,000 Stck

**2.4.80 SLS-Schalter 3-polig 63 A**
*** Bedarfsposition ohne GB
Menge: 1,000 Stck

**2.4.90 SLS-Schalter 3-polig 50 A**
*** Bedarfsposition ohne GB
Menge: 1,000 Stck

**2.4.100 Einspeiseflansch liefern**
Einspeiseflansch/-Kasten Zählerschrank für Leitungen über 70 mm² Aderquerschnitt liefern, verlegen, inkl.
Klemmarbeiten und eforderlichem  Anschlußmaterial
Menge: 1,000 Stck

**2.4.110 Standortwechel der Verteilung**
Die alte Zählertafel muss als Verteilung  in die Wohneinheit gesetzt werden. Dazu ist es nötig in der Wohnheit die einzelnen Stromkreise abzufangen und in die neu zusetzendeVerteilung einzubinden.
Diese Positon enthählt alle nötige Arbeiten und Materialen, um den Standort der Verteilung / Zählertafel aus dem Treppenhaus zur Wohneinheit zu verlagern.
Menge: 11,000 Stck

#### Abschnitt 2.5 Potenzialausgleich/Blitzschutz

**2.5.10 Hauptpotentialausgleich**
*** Pauschalposition
Hauptpotentialausgleich liefern und montieren.
Der Potentialausgleich ist herzustellen. Die Position
versteht sich einschließlich Lieferung u. Montage aller
erforderlichen Materialien ( Potischiene,
Banderdschellen, Leitungsmaterial etc.)
Menge: 1,000 psch

**2.5.20 Installation eines Tiefenerders**
Menge: 1,000 Stck

#### Abschnitt 2.6 Kleinspannungsinstallation

**2.6.10 Etagenruftaster**
Etagenruftaster passend zum Schalterprogramm der Treppenlichttaster mit Namensschild unter Putz liefern und montieren inkl. Schalterdose.
Menge: 11,000 Stck

**2.6.20 Fernmeldeleitung Sprechanlage**
-Als Vorbereitung DG Ausbau-
Zwei Zuleitungen ins DG

Neuinstallation des Leitungssystems für die
SKS-Sprechanlage,einschl. Leitungsmaterial, Leitungsschlitze, Verdrahtung, Wanddurchbohrungen, etc..
Die Klemmarbeiten an den Sprechstellen und am Netzgerät sind in diesen Preis einzukalkulieren. Die Sprechanlage ist mit dem neuen Leitungssystem wieder in Betrieb zu nehmen.

Die Gesamtleitungslänge beträgt ca. 50 m.
Menge: 300,000 m

**2.6.30 Telefondose TAE AP**
TAE-Telefondose AP im mittleren Bereich der Diele
inkl. Leitungsverlegung im Kabelkanal in der Wohnung, im Treppenhaus im Leerrohr, im Keller auf Kabeltrasse,
als Abschluss der Telefonleitung liefern und montieren.
Die Leitungen sind im weiter unten aufgeführten Leerrohr von der Anschlussdose bis in den Keller zum APL zu führen.
Mittlere Leitungslänge J-YSt-Y 2x2x0,6 mm ca.40 lfm.
Menge: 11,000 Stck

**2.6.40 Abzweigkästen AP in WE**
*** Bedarfsposition ohne GB
Abzweigkästen AP in der Wohnung als Übergabe für Kabelfernsehanschluss in der Wohnung mit Anbindung
der Leitung auf den Etagen liefern und montieren.
Mittlere Leitungslänge Koaxialleitung nach Abstimmung mit dem BK-Netzbetreiber ca.60 lfm.
Menge: 1,000 Stck

#### Abschnitt 2.7 Leerrohranlage

**2.7.10 Leerrohr M25**
flexibles Kunststoffisolierrohr M25 mit Zugdraht
uP liefern und montieren.
Menge: 220,000 lfm

**2.7.20 Leerrohr M40**
flexibles Kunststoffisolierrohr M40 mit Zugdraht
uP liefern und montieren.
Menge: 60,000 lfm

#### Abschnitt 2.8 Durchbrüche, Mauerwerkschlitz, Brandschottung

*Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**2.8.10 Wanddurchbohrungen ca. 22mm .**
*** Bedarfsposition ohne GB
Wanddurchbohrungen ca. 22 mm fachgerecht herstellen,
und nach Leitungsverlegung brandschutztechnisch schließen,
einschl. Schuttentsorgung
Menge: 1,000 Stck

**2.8.20 Wanddurchbohrungen ca. 25mm**
Wanddurchbohrungen ca. 25 mm fachgerecht herstellen,
und nach Leitungsverlegung brandschutztechnisch schließen,
einschl. Schuttentsorgung
Menge: 36,000 Stck

**2.8.30 Wanddurchbohrungen ca. 32mm .**
*** Bedarfsposition ohne GB
Wanddurchbohrungen ca. 32 mm fachgerecht herstellen,
und nach Leitungsverlegung brandschutztechnisch schließen,
einschl. Schuttentsorgung
Menge: 1,000 Stck

**2.8.40 Deckendurchbrüche 12x12x60cm**
Deckendurchbrüche 12x12x60 cm fachgerecht herstellen,
und nach Leitungsverlegung brandschutztechnisch schließen,
einschl. Schuttentsorgung
Menge: 6,000 Stck

**2.8.50 Kernbohrungen 60 mm**
*** Bedarfsposition ohne GB
Kernbohrungen mit Diamantbohrgeräten in
Stahlbetondecken, mit Stegabständen
zwischen den Bohrungen, für einen kompl. Aufgang
im Treppenhaus herstellen

Bohrlochdurchmesser:  60 mm
Deckendicke:  22 cm

Die Abrechnung erfolgt pschl. als 1 Stck..
Menge: 1,000 Stck

**2.8.60 Kernbohrungen 80 mm**
*** Bedarfsposition ohne GB
Kernbohrungen mit Diamantbohrgeräten in
Stahlbetondecken, mit Stegabständen
zwischen den Bohrungen, für einen kompl. Aufgang
im Treppenhaus herstellen

Bohrlochdurchmesser:  80 mm
Deckendicke:  40 cm

Die Abrechnung erfolgt pschl. als 1 Stck..
Menge: 1,000 Stck

**2.8.70 Kernbohrungen 100 mm**
*** Bedarfsposition ohne GB
Kernbohrungen mit Diamantbohrgeräten in
Stahlbetondecken, mit Stegabständen
zwischen den Bohrungen, für einen kompl. Aufgang
im Treppenhaus herstellen

Bohrlochdurchmesser:  100 mm
Deckendicke:  22 cm

Die Abrechnung erfolgt pschl. als 1 Stck..
Menge: 1,000 Stck

**2.8.80 Mauerwerkschlitz ca. 4x4cm**
Mauerwerkschlitz ca. 4x4 cm einschl. der erforderlichen
Deckendurchbrüche fachgerecht herstellen,
und nach Leitungsverlegung brandschutztechnisch schließen,
einschl. Schuttentsorgung
Menge: 30,000 m

**2.8.90 Mauerwerkschlitz ca. 200x100mm**
*** Bedarfsposition ohne GB
Mauerwerkschlitz ca. 200x100 mm einschl. der
erforderlichen Deckendurchbrüche fachgerecht herstellen,
und nach Leitungsverlegung brandschutztechnisch schließen,
einschl. Schuttentsorgung
Menge: 16,000 m

**2.8.100 Mauerwerkschlitz ca. 300x100mm**
*** Bedarfsposition ohne GB
Mauerwerkschlitz ca. 300x100 mm einschl. der
erforderlichen Deckendurchbrüche fachgerecht herstellen,
und nach Leitungsverlegung brandschutztechnisch schließen,
einschl. Schuttentsorgung
Menge: 32,000 m

**2.8.110 Mauerwerkschlitz ca. 400x100mm**
*** Bedarfsposition ohne GB
Mauerwerkschlitz ca. 400x100 mm einschl. der
erforderlichen Deckendurchbrüche fachgerecht herstellen,
und nach Leitungsverlegung brandschutztechnisch schließen,
einschl. Schuttentsorgung
Menge: 1,000 m

**2.8.120 Brandschottung 150x100 mm**
*** Bedarfsposition ohne GB
Kabel-Brandabschottung in Massiv-Wänden und Decken,
ausgeführt in einem zugelassenen
System oder von einer Fachfirma für eine
Feuerwiderstandsdauer von 90 Min. bei einer
Wandstärke von mindestens 24 cm. Die Leitungen/Kabel
sowie die Kabelträger sind zu beiden Seiten d.
Abschottung auf eine Länge von mindestens 50 cm mit
Kabelbeschichtungsmaterial zu versehen.
Abschottung ____-____ qm pro Stck.
Menge: 1,000 Stck

**2.8.130 Schließen Mauerwerksschlitze bis 5 cm**
aufgestemmte Installationsschächte/-schlitze bis zu
einer Breite von 5 cm mit sauberer, übergangsloser
Angleichung an den vorhandenen Putz beiarbeiten bzw. putzen.
Menge: 30,000 m

**2.8.140 Schließen Mauerwerksschlitze bis 20 cm**
*** Bedarfsposition ohne GB
aufgestemmte Installationsschächte/-schlitze bis zu
einer Breite von 20 cm mit sauberer, übergangsloser
Angleichung an den vorhandenen Putz beiarbeiten bzw. putzen.
Menge: 16,000 m

**2.8.150 Schließen Mauerwerksschlitze bis 30 cm**
*** Bedarfsposition ohne GB
Wandschlitze bis zu einer Breite von 30 cm nach
Leitungsverlegung (Elektro) mit Steinwolle ausstopfen,
mit Rippenstreckmetall oder Gitex-Gewebe einschl. der
erforderlichen Überdeckungen, überspannen und
befestigen, den Putzträger mit Mörtel M10, ausdrücken
und mit sauberer, übergangsloser Angleichung an den
vorhandenen Putz Beiarbeiten bzw. putzen.
Menge: 32,000 m

**2.8.160 Sch ließen Mauerwerksschlitze bis 40 cm**
*** Bedarfsposition ohne GB
Wandschlitze bis zu einer Breite von 40 cm nach
Leitungsverlegung (Elektro) mit Steinwolle ausstopfen,
mit Rippenstreckmetall oder Gitex-Gewebe einschl. der
erforderlichen Überdeckungen, überspannen und
befestigen, den Putzträger mit Mörtel M10, ausdrücken
und mit sauberer, übergangsloser Angleichung an den
vorhandenen Putz Beiarbeiten bzw. putzen.
Menge: 1,000 m

**2.8.170 Brandschutzkanal Promat 100cm x 60cm inkluisve Montage**
Menge: 20,000 m

#### Abschnitt 2.9 Brennstellen / Leuchten

*Hinweis*
Zähler Allgemeinstrom ist in der Markelstr. 48

Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**2.9.10 Brennstelle - Wechselschaltung Keller**
*** Bedarfsposition ohne GB
Die Brennstelle - Wechselschaltung Keller - versteht
sich als auf  Putz - Feuchtraumausführung inkl. Material
__2__ Stck.Schalter,
__4__ Stck. Schiffsarmaturen/Ovalleuchten Leuchtmittel, Abzweigdosen, Befestigungs -
material, Verbindungsleitung, erstellen von Wand-/u.
Deckendurchbohrungen, das Schließen von Wand-/u.
Deckendurchbohrungen, Stromkreiszuleitung) in Rohr oder
Kabelkanal komplett installiert und betriebsfertig
verdrahtet.
Leitungslänge ca. 20 m
Menge: 1,000 Stck

**2.9.20 Brennstelle - Ausschaltung Keller**
Die Brennstelle - Ausschaltung Keller - versteht
sich als auf  Putz - Feuchtraumausführung inkl. Material
__1__ Stck.Schalter,
_  6__ Stck. Schiffsarmaturen/Ovalleuchten Leuchtmittel, Abzweigdosen, Befestigungs -
material, Verbindungsleitung, erstellen von Wand-/u.
Deckendurchbohrungen, das Schließen von Wand-/u.
Deckendurchbohrungen, Stromkreiszuleitung) in Rohr oder
Kabelkanal komplett installiert und betriebsfertig
verdrahtet.
Leitungslänge ca. 20 m
Menge: 1,000 Stck

**2.9.30 Brennstelle Mieterkeller**
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 13,000 Stck

**2.9.40 Brennstelle Anschlußraum**
Der Anschlußraum erhält eine Ausschaltung mit einer
Langfeldleuchte LED EVG, einer Schiffsarmatur und einer Steckdose.
Die Brennstelle versteht sich als auf  Putz
Feuchtraumausführung inkl. Material (Schalter-
Steckdose-Kombination, Schiffsarmatur einschl. Leuchtmittel,
Abzweigdosen, Befestigungsmaterial, Verbindungsleitung,
erstellen von Wand-/u. Deckendurchbohrungen, das
Schließen von Wand-/u. Deckendurchbohrungen,
Stromkreiszuleitung) in Rohr, auf Kabeltrase
oder Kabelkanal komplett installiert
und betriebsfertig verdrahtet.
Leitungslänge ca. 20 m
Menge: 1,000 Stck

**2.9.50 Brennstelle Treppenhausbeleuchtung**
*** Pauschalposition
*** Bedarfsposition ohne GB
Die Treppenhausbeleuchtung ist neu zu installieren. Die
Position versteht sich einschl. aller erforderlichen
Stemm und Schlitzarbeiten, Leitungen, Schaltermaterial.
Im Treppenhaus werden je. OG
__2__ Stck Taster u.P., im EG
__4__ Stck Taster u.P. in den Etagen installiert.

In jeder Etage vom Treppenhause wird eine LED - Wand -
leuchte installiert. Im EG eine LED - Pendelleuchte und
LED - Wandleuchte, inklusive Leuchtmittel, Kabelverlegung,
Montage von Schaltern, Schalterdosen u.P. Abzweigdosen u.P.,
Treppenhausautomaten, Verdrahtung etc.

Die genaue Position der Taster und Leuchten ist vor
Installationsbeginn mit der Bauleitung des AG
abzustimmen.
Menge: 1,000 psch

**2.9.60 Deckenleuchten mit LED-leuchtmittel**
*** Bedarfsposition ohne GB
Leuchte RZB/Flat Polymero PMMA, Durchmesser 420 mm 221106.002 inkl. LED-Leuchtmittel liefern und montieren.
Menge: 1,000 Stck

**2.9.70 Deckenleuchte - Flat Basic**
*** Bedarfsposition ohne GB
Deckenleuchte - Flat Basic - D 300 mm liefern, verlegen, inkl. Leuchtmittel und dem erforderlichem  Anschlußmaterial
Menge: 1,000 Stck

**2.9.80 Brennstelle Hauswandbeleuchtung**
Die Hofbeleuchtung ist neu zu installieren. Es handelt sich hierbei um die Vorbereitung für die Installation von Sensorleuchten über den Hoftüren. Die Position versteht sich einschl. aller erforderlichen Stemm- und Schlitzarbeiten, Leitungen.

Es werden LED -Sensor- Wand-/Deckenleuchte installiert.
wie im Vorderhaus

Die genaue Position der Leuchten ist vor
Installationsbeginn mit der Bauleitung des AG
abzustimmen.
Menge: 4,000 Stck

**2.9.90 Brennstelle Treppenhaus Sensorleuchten**
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 Stck

**2.9.100 Sensorleuchten**
LED-Leuchten mit Bewegungsmeldern
Sensor-Leuchte, Fabr
Ledvance SURFACE CIRCULAR 400 SENSOR 24W 830
.
liefern und montieren wie beschrieben
Menge: 15,000 Stck

**2.9.110 Brennstelle Hauseingangsleuchte - LED**
*** Pauschalposition
Brennstelle - Hauseingangsleuchte von RZB in
LED Ausführung und
inkl. Dämmerungsschalter,
liefern und montieren, Leistungsumfang wie beschrieben
RZB Artikel - Nr.221167.002.25
oder gleichwertig

Die Position versteht sich einschl. aller
erforderlichen Stemm und Schlitzarbeiten,
Leitungsmaterial, Installationsrohr im Kellerbereich,
einschließlich integriertem Dämmerungsschalter
Verdrahtung etc..
Leitungslänge ca. 15 m.
Menge: 1,000 psch

**2.9.120 Brennstelle Dachboden**
Brennstelle  - Dachboden

Der Dachboden erhält
__2__ Ausschaltung(en)
mit einer Schalter-/Steckdosen-Kombination und je
__3__ Stck LED-Ovalleuchten/Schildkröten/Schiffsarmaturen

Die Brennstelle - Dachboden - versteht sich als auf
Putz Feuchtraumausführung inkl. Material (Schalter,
Steckdosen, Leuchtstofflampen einschl. Leuchtmittel,
Abzweigdose, Befestigungsmaterial, Verbindungsleitung,
erstellen von Wand-/u. Deckendurchbohrungen,
das Schließen von Wand-/u. Deckendurchbohrungen
sowie die Stromkreiszuleitung aus der Allgemeinverteilung
im Keller) in Rohr oder Kabelkanal komplett
installiert und betriebsfertig verdrahtet.
Menge: 1,000 Stck

#### Abschnitt 2.10 Abnahme/Provisorien

**2.10.10 Messprotokoll**
Besichtigung und Erprobung der gesamten erstellten
Anlage lt. VDE DIN 0100 Teil 600. Die Ergebnisse sind
in das Prüfprotokoll einzutragen. Die Auf- listung
erfolgt je Unterverteilung bei Großanlagen, oder je
Versorgungseinheit
Menge: 13,000 Stck

**2.10.20 Revisionsunterlagen**
*** Pauschalposition
Erstellen der Revisionsunterlagen nach Abschluss der Arbeiten
Menge: 1,000 psch

**2.10.30 Monteurstunden zum Nachweis**
*** Bedarfsposition ohne GB
Monteurstunden zum Nachweis nur auf Anweisung der Bauleitung
Menge: 20,000 Std

#### Abschnitt 2.11 Elektroinstallation in den Wohneinheiten

*Hinweis*
Die Installation in den Wohnungen erfolgt auf Putz
im Kabelkanal. Dies und das auslegen der Wohnungen
mit Schutzvlies ist in die Preise einzukalkulieren.
Eine Abstimmung mit der Bauleitung ist erforderlich.

**2.11.10 Anschluss und Einspeisung**
*** Bedarfsposition ohne GB
Anschluss und Einspeisung an vorhandene Verteilungen liefern und montieren.
Menge: 1,000 Stck

**2.11.20 Stromkreis E-Herd**
*** Bedarfsposition ohne GB
Stromkreiszuleitung für den E-Herd
in NYM-J 5x2,5mm² liefern und betriebsfertig
montieren,einschl. Installationsmaterial
(u. Putz oder auf Putz in Kabelkanal) sowie
Herdanschlussdose, Herdanschlussleitung
und anschließen des bauseitigen E-Herdes,
liefern und montieren
Die Abrechnung erfolgt pauschal als 1 Stck. je Wohnunngseinheit.
Leitungslänge ca. 15m
Menge: 1,000 Stck

**2.11.30 2-fach Steckdose**
*** Bedarfsposition ohne GB
2-fach Steckdose AP mit Zuleitung im Bad/Küche liefern und montieren inkl. Kabelkanal und Leitungsmaterial,
Die Abrechnung erfolgt pauschal als 1 Stck. je Wohnunngseinheit.
Leitungslänge ca. 15m
Menge: 1,000 Stck

**2.11.40 3-fach Steckdose**
*** Bedarfsposition ohne GB
3-fach Steckdose AP mit Zuleitung im Bad/Küche liefern und
und montieren inkl. Kabelkanal und Leitungsmaterial,
Die Abrechnung erfolgt pauschal als 1 Stck. je Wohnunngseinheit.
Leitungslänge ca. 15m
Menge: 1,000 Stck

**2.11.50 Stromkreis für Geschirrspüler**
*** Bedarfsposition ohne GB
Stromkreis für Geschirrspüler AP mit Zuleitung und Steckdose auf Putz, IP44 liefern und montieren inkl. Kabelkanal und Leitungsmaterial.
Die Abrechnung erfolgt pauschal als 1 Stck. je Wohnunngseinheit.
Leitungslänge ca. 15m
Menge: 1,000 Stck

**2.11.60 Stromkreis für Waschmaschine**
*** Bedarfsposition ohne GB
Stromkreis für Waschmaschine AP mit Zuleitung  und Steckdose auf Putz, IP44 liefern und montieren inkl. Kabelkanal und Leitungsmaterial.
Die Abrechnung erfolgt pauschal als 1 Stck. je Wohnunngseinheit.
Leitungslänge ca. 15m
Menge: 1,000 Stck

**2.11.70 Stromkreis für Durchlauferhitzer**
*** Bedarfsposition ohne GB
Stromkreis für Durchlauferhitzer NYM-J 5x4 mm² AP mit Zuleitung auf Putz  inkl. Kabelkanal und Leitungsmaterial.  liefern und montieren.
Die Abrechnung erfolgt pauschal als 1 Stck. je Wohnunngseinheit.
Leitungslänge ca. 15m
Menge: 1,000 Stck

**2.11.80 Anschließen DDE**
*** Bedarfsposition ohne GB
Anschluss für DDE liefern und montieren.
Menge: 1,000 Stck

**2.11.90 Durchlauferhitzer**
*** Bedarfsposition ohne GB
Durchlauferhitzer (AEG DDL 18/21/24 LCD) oder gleichwertig
liefern und montieren, wasserseitig anschließen
Die Abrechnung erfolgt pauschal als 1 Stck.
je Wohnunngseinheit.
Menge: 1,000 Stck

#### Abschnitt 2.12 Lieferung und Installation einer Sprechanlage Video SKS

**2.12.10 Innensprechstelle BSV2012**
Technische Spezifikationen:
- SKS BUS-Technik
- Tastenfunktionen: Rufannahme, Türöffnung, Rufabschaltung (Ruf schaltet sich nach 12
Stunden automatisch wieder ein)
- Zusatzfunktionen über Touch-Display: Schaltfunktionen möglich (über Schaltaktor 300022
(4507) - ohne zusätzliche Adern), Einstellung Ruflautstärke und Rufmelodien, Kontrastund
Helligkeitsregelung
- TFT-Display 8,9 cm (3,5")
- Automatisches Einschalten des TFT-Displays bei einem eingehenden Türruf
- Optische Rufsignalisierung über LED
- Mithör- und mitsehgesperrt
- Ein-Mann-Installation und Programmierung
- Optional Parallelschaltung von bis zu 3 Innenstationen
- 8 Intervall-Hausruf- und 4 Etagenrufmelodien
- Menüführung in deutsch oder englisch wählbar
- Freisprechfunktion
- Sprachgesteuertes Gegensprechen mit Echo- und Hintergrundgeräuschunterdrückung
- Internsprechfunktion bis zu 6 Teilnehmern
- Polyphone Ruftöne wählbar (Unterscheidung zwischen Tür- und Etagenruf möglich)
 - Aufputz
Maße: 90 x 180 x 17 mm
Fabrikat:
SKS-Kinkel Elektronik GmbH
Menge: 11,000 Stck

**2.12.20 Bustreiber**
- für 2-Draht-Audio und 6-Draht-Video BUS-Anlagen
- BUS-Spannung 19 - 23 VDC
- Versorgt über Transformator (Artikel 300035 (4502-A) bzw. 300036 (4502-850))
- 1 BUS-Linie mit 48 Wohneinheiten
- Arbeitstemperaturbereich: -10°Cbis +55 °C
- Schutzklasse: IP20
Maße: 70 x 91 x 70 mm (4 TE)
Fabrikat:
SKS-Kinkel Elektronik GmbH
Menge: 1,000 Stck

**2.12.30 Transformator**
- Zur Versorgung von bis zu 30 Namensschildbeleuchtungen
- Eingangsnennspannung: 220 - 240 VAC
- Ausgangsnennspannung: 12 VAC
- Ausgangsnennstrom: 1,5 A
- Für Schalttafeleinbau oder Aufputz-Montage
- Arbeitstemperaturbereich: -10 °C bis +55 °C
- Schutzklasse IP20
Maße: 35 x 95 x 64 mm (2TE)
Menge: 1,000 Stck

**2.12.40 6-Draht Video Netzteil**
- Versorgung von bis zu 96 Video-Innensprechstellen und bis zu 4 Kameras
- Ohne zusätzliche Komponenten für bis zu 4 Steigleitungen einsetzbar
- Geeignet für Anbindung an Linienerweiterung
- Eingangsnennspannung: 207 - 253 VAC / 50 Hz
- Arbeitstemperaturbereich: -5 °C bis +45 °C
- Schutzklasse: IP20
(nur in Verbindung mit Artikel 300089)
Maße: 105 x 90 x 71 mm ohne
Anschlussklemmen (6TE)
Menge: 1,000 Stck

**2.12.50 Comfort Türstation**
*** Bedarfsposition ohne GB
6-Draht-Video /Audio-Technik
Farbe: schwarz
- 14,5 cm (5,7") großes Multitouch Farbdisplay
- Einfache und intuitive Bedienung
- Komfortsuchfunktion über Touch-Tastatur
- Inbetriebnahme und Konfiguration am Gerät oder per Web-interface über PC/Laptop
- Keine sichtbaren Schallaustrittsöffnungen
- Mikrofon und Lautsprecher sind integriert
- Color-Kamera
- Vielfältige Gestaltungsmöglichkeiten der Bedienoberfläche (Grafiken optional statt Text
darstellbar)
- Display mit symbolischer und textlicher Zustandsinformation (entspr. DIN 18040 - Barrierefreies
Bauen)
- Codeschlossfunktion mit rotierender Ziffernanzeige
- Vandalismusgeschützt durch Sicherheitsglas
Bitte schützen Sie das Gerät vor direkter Sonneneinstrahlung!
Glasmaß: 195 x 195 x 4 mm
Lochmaß: 184 x 184 x 70 mm
Hohlwandmaß: 179 x 179 x 70 mm
Maßangabe BxHxT
inklusive Unterputzgehäuse
Menge: 1,000 Stck

**2.12.60 Lieferung und Monatge eines Türöffner**
Menge: 1,000 Stck

**2.12.70 Basis Kompaktteil**
- Versorgung von bis zu 96 Innensprechstellen und max. 8 Türstationen
- Versorgung von bis zu 30 Namensschildbeleuchtungen
- Versorgung von Türöffnern mit 12 VAC mit max. 1 Ampere
- Eingangsnennspannung: 207 - 253 VAC / 50 Hz
- Arbeitstemperaturbereich: -5 °C bis +45 °C
- Schutzklasse IP20
Maße: 105 x 90 x 71 mm ohne
Anschlussklemmen (6TE)
Menge: 1,000 Stck

**2.12.80 Innensprechstelle Audio BS2012**
*** Bedarfsposition ohne GB
Bedienung über 6 konkav geformte kontaktfreie Tastflächen (ermöglicht die optimale
Bedienbarkeit für jede Altersklasse)
Montage auf UP -oder Hohlwanddose erforderlich
Merkmale:
- Bustechnik: 2-Draht-Audio-BUS
- Farbe: weiß
- Oberfläche: Kunststoff
- Montageart: Aufputz
- Kommunikationsart: Freisprechstelle
- Klingeltöne: 8 Hausruf und 4 Etagenrufmelodien
- Ruftonlautstärke: 5-fach einstellbar
- Maße: 80 x 150 x 13 mm
Menge: 1,000 Stck

**2.12.90 Türstation Basis Aluminium 11 WE**
Türstation Basis Aluminium 11 WE mit Gravur
"Covivio"
Menge: 1,000 Stck

**2.12.100 Programmierung, Inbetriebnahme und Herstellung der Dokumentation**
Menge: 1,000 Stck

#### Abschnitt 2.13 Zusätzliche Anschlüsse

**2.13.10 Anschluss einer Wärmepumpe**
Anschluss einer Wärmepumpe mit allen einzelnen Komponenten. Inklusive der Lieferung einer Steuerungsmöglichkeit nach §14A und alle Verdahtungsanforderungen im Zählerschrank.
Leitungsaufnahme ca. 10,2 kW
Menge: 2,000 Stck

**2.13.20 NYY 5x6mm²**
Installation eines Anschlusskabels für die Wärmepumpe vom Zählerplatz zur Anschlusseinheit im Außenbereich. Der Kabelgraben im Außenbereich wird bauseits erstellt. Inklusive Fertigung aller notwendigen Durchbruche. Verlegeart Rohr im Kellerbereich
Menge: 30,000 m

**2.13.30 Installation einer Verbindungsleitung Wärmepumpe zum Speicher**
Installation einer Steuerleitung/ Netzanschluss von der Wärmepumpe zum Speicher nach Plan Leitungslänge bis zu 20m Leitungsführung im Rohr
Menge: 1,000 Stck

**2.13.40 Installation eines Anschluss für die Heizung**
Installation eines Heizungsanschlusses bestehend aus:
- Installation einer Zuleitung NYM-J 5x6 mm² bis zu einer Länge von 20m
- Lieferung und Montage einer 4-reihigen AP FR Verteilung
- Übergabe eines betriebfertigen Anschluss
- 1 x FI 4polig 40A/ 0,03A /400V
- 6 x Leitungsschutzschalter C 16A
Menge: 1,000 Stck

**2.13.50 Anschluss eines Garagentores**
Anschluss eines Garagentores bestehend aus:
Lieferung und Installation einer Zuleitung NYM 5x4mm²
Erweiterung der Hauslichtverteilung, inkluisve Sicherungsmaterial
Anschluss eines bauseitigen Garagentores.
Menge: 1,000 Stck

#### Abschnitt 2.14 Lieferung und Montage einer BEGA Anschlusssäule

**2.14.10 Lieferung einer BEGA Anschlusssäule**
Anschlusssäule 71013,
ortsfest. Mit abschließbarer Tür und BKS Sicherheitsschloss mit zwei Schlüsseln. Eingebaute Komponenten: 2 CEE-Steckdosen 16 A · 400 V und 3 CEE-Steckdosen 16 A · 250 V und 3 Schutzkontaktsteckdosen 16 A · 250 V und 1 FI Schutzschalter 40 A · 30 mA und 2 Leitungsschutzschaltern C-16 A 3 pol. und 6 Leitungsschutzschaltern C-16 A 1 pol. Schutzart IP 44. Aluminiumguss, Aluminium und Edelstahl, Farbe Grafit. Anschlussklemme 5 polig, Klemmbereich bis 16 qmm. Mit Montageplatte zum Aufschrauben auf ein Fundament oder auf das Erdstück. Abmessungen Ø 265 x 1035 mm.
Erdstück 70896
Erdstück besteht aus Stahl
Feuerverzinkt nach EN ISO 1461
3 Gewindeeinsätze mit BefestigungsSchrauben M8 x 25 aus Edelstahl
Menge: 1,000 Stck
